# Neubauten HWK Ardeystrasse Haus 3 und Haus1b
Angebotsaufforderung (GAEB DA XML 3.2, DA83)
Projekt: BDO-AR_BA1
Währung: EUR
Auftraggeber: Handwerkskammer Dortmund, Ardeystraße 93, 44139 Dortmund, Deutschland; Vergabenummer: 334 Ü1
Erstellt mit: SOFTTECH GmbH / GXML Toolbox V3.3 R20230503, AVANTI pro 2026, 16.10.2026

## 3610 Parkettarbeiten (VE334 Ü1)
Datum: 16.10.2026

### Gewerk 28 PARKETTARBEITEN

*Hinweis: ALLGEMEINE ANGABEN ZUM BAUVORHABEN*
ALLGEMEINE ANGABEN ZUM BAUVORHABEN
gemäß VOB/C DIN 18299

Angaben zur Baustelle

0.1 Beschreibung des Bauvorhabens
Die Handwerkskammer Dortmund beabsichtigt den Neubau, Umbau und die Erweiterung ihres Bildungswerks.
Die Gesamtbaumaßnahme umfasst den Neubau des Hauses 3 und die Erweiterung des Hauses 1 sowie die dazugehörigen Aussenanlagen.

Dieses Leistungsverzeichnis beinhaltet die Parkettarbeiten in Haus 3. Zu belegen sind dabei Bodenflächen sowie eine Treppenanlage im Foyer.

0.1.1. Lage der Baustelle
Das Gebäude liegt auf dem Grundstück der Handwerkskammer Dortmund, Ardeystraße 93 in der Nähe des Westfalenparks. Auf dem Gelände befinden sich weitere Gebäude der Handwerkskammer, das Verwaltungsgebäude und weitere Schulungsgebäude. Diese Gebäude sind während der Baumaßnahme in Betrieb.
Verschmutzungen im Bereich der öffentlichen Straßen sind weitgehend zu vermeiden.
Das Gelände wird über die Ardeystraße erschlossen. Von dort aus findet auch die Andienung der Baustelle statt.

0.1.2 Besondere Belastungen aus Immissionen
Wenn vorhanden, im Leistungsverzeichnis erwähnt.

0.1.3 Art und Lage der baulichen Anlagen
Die Arbeiten finden auf dem Gelände der Handwerkskammer Dortmund statt.
Das Gelände ist an allen Seiten über gepflasterte Zufahrten und Hofflächen frei zugänglich.
Haus 1b weist 1-2 Vollgeschosse, Haus 3 2-3 Vollgeschosse auf. Genaue Gebäudehöhen sind in der Leistungsbeschreibung angegeben.

0.1.4 -0.1.5 Verkehrsverhältnisse und freizuhaltende Flächen
Die vom Bauherrn benutzen Zufahrten und Stellflächen sind von Beeinträchtigungen freizuhalten.
Zur Orientierung und als Grundlage dient der Baustelleneinrichtungsplan der Architekten (s. Anlage). Die Straßen und Wege in der Umgebung, sind immer von Lieferfahrzeugen, Baumaschinen und Materialien freizuhalten.
Ausserhalb des Baufeldes können keine Parkplätze zur Verfügung gestellt werden.
Feuerwehrzufahrten sind jederzeit freizuhalten.

0.1.6 Art, Lage, Maße und Nutzbarkeit von Transportwegen
Es sind die freigegeben Zufahrten auf dem Grundstück zu nutzen.
Materialtransporte sind vom AN eigenverantwortlich durchzuführen.

Die Objektüberwachung des AG ist vor dem beabsichtigten Abbau der Baustelleneinrichtung oder von wesentlichen Teilen derselben schriftlich in Kenntnis zu setzen.

0.1.7 Anschlüsse für Wasser und Energie
Für die Stellung von Baustrom und Bauwasser wird kein Abzug vorgenommen.
Anschlussmöglichkeiten werden bauseits hergestellt

0.1.8 Zur Benutzung überlassenen Flächen
Die allgemeine Baustelleneinrichtung, Sanitäre Anlagen, Bauzaun, Baumschutz, Baustromverteiler etc. wird bauseits gestellt.
Baustelleneinrichtungsflächen sind dem Baustelleneinrichtungsplan des Auftraggebers zu entnehmen.
Die Zuweisung der für die Baustelleneinrichtung des AN erforderlichen Flächen erfolgt durch den AG nach Maßgabe des Baustelleneinrichtungsplans und den damit zu Verfügung stehenden Flächen. Hierzu hat der AN vor Auftragserteilung die benötigten Flächen der Objektüberwachung des AG bekannt zu geben und mit ihr abzustimmen.

0.1.9 Bodenverhältnisse
Der Baugrund ist für die Arbeiten des Auftragnehmers ausreichend tragfähig.
Die Flächen im Umgriff sind gepflastert.

0.1.10 Hydrologische Verhältnisse
Keine Auswirkung auf die Leistungen des Bieters

0.1.11-0.1.12 Besondere Umweltrechtliche Vorgaben, Besondere Vorgaben für die Entsorgung etc.
Es gelten die öffentlich rechtlichen Vorschriften für die Entsorgung von Bauabfällen.

0.1.13 Schutzgebiete
Im Baufeld sind keine Schutzgebiete ausgewiesen.

0.1.14 Schutz von Bäumen, Pflanzflächen etc.
Durch den Auftragnehmer Baustelleneinrichtung wurde ein Baumschutz vorgenommen.

Nachbargebäude, öffentliche und Baustellenverkehrsflächen sind vom Auftragnehmer bei Benutzung durch ihn vor Beschädigung zu schützen. Falls eine Beschädigung erfolgt, hat der Auftragnehmer nach Meldung des Schadens bei der Objektüberwachung den ursprünglichen Zustand auf eigene Kosten wieder herzustellen. Der Auftraggeber ist berechtigt, falls der Auftragnehmer nicht unverzüglich, spätestens jedoch zwei Tage nach Aufforderung dieser Festlegung nachkommt, auf Kosten des Auftragnehmers die Reparaturen durch Dritte durchführen zu lassen. Falls durch die Beschädigung Gefahr in Verzug ist und der Auftragnehmer für die Bauleitung nicht zu erreichen ist, ist die Bauleitung berechtigt, in diesem Falle unverzüglich die Beseitigung auf Kosten des Auftragnehmers vorzunehmen. Die notwendigen Absprachen und Genehmigungen sind vom Auftragnehmer vor Beginn der Arbeiten einzuholen. Der erforderliche Zeitvorlauf ist zu berücksichtigen.

0.1.15 Art und Umfang der Regelung und Sicherung des öffentlichen Verkehrs.
Evtl vom Bieter benötigte Sondernutzungen öffentlicher Verkehrsflächen sind vom Bieter eigenständig zu veranlassen und die Gebühren zu übernehmen.

1.1.16 Vorhandene Anlagen, Abwasser und Versorgungsanlagen.
Keine Auswirkungen auf die Leistung des Bieters

0.1.17 Bekannte und vermutete Hindernisse
siehe Punkt 1.1.16

0.1.18 Kampfmittelsondierung
Keine Auswirkungen auf die Leistung des Bieters.

0.1.19 Gemäß Baustellenverordnung getroffenen Maßnahmen
Maßnahmen sind dem SiGe-Plan zu entnehmen.

0.1.20 Besondere Anordnungen der Eigentümer oder der anderen Weisungsberechtigten
Wenn erforderlich im Leistungsverzeichnis erwähnt.

0.1.21 Art und Umfang von Schadstoffbelastungen
Keine Auswirkungen auf die Leistung des Bieters.

0.1.22 Vom Auftraggeber veranlasste Vorarbeiten
Keine, die Leistung des Bieters betreffend.

0.1.23 Arbeiten anderer Unternehmer
Arbeiten weiterer Ausbaugewerke sowie der Gewerke der technischen Gebäudeausrüstung.

0.2 Angaben zur Ausführung

0.2.1 Vorgesehene Arbeitsabschnitte
Entsprechend Bauzeitenplan des AG und Ablaufplan des AN

0.2.2 besondere Erschwernisse
Soweit vorhanden, im LV beschrieben

0.2.3 Vorgaben aus SiGe Plan
Werden im SiGe Plan definiert.

0.2.4 Leistungen zur Unfallverhütung
Es sind die Vorgaben der UVV und des SiGe-Plans zu beachten.

0.2.5 Besondere Anforderungen für Arbeiten in kontaminierten Bereichen
Keine Arbeiten in kontaminierten Bereichen, die besondere Schutzmaßnahmen erfordern.

0.2.6 Besondere Anforderungen an die Baustelleneinrichtung
Materialtransporte sind vom Auftragnehmer eigenverantwortlich durchzuführen. Die Hochbaukräne werden vom Auftraggeber nicht kostenfrei zur Verfügung gestellt.
Eventuelle Mitbenutzungen sind vom Auftragnehmer mit dem Auftragnehmer Rohbau abzustimmen.

0.2.7 Besondere Anforderungen an das Auf- und Abbauen, und Vorhalten von Gerüsten
Die Gerüststellung der Fassadengerüste erfolgt bauseits durch den Auftragnehmer Rohbau.

0.2.8 Mitbenutzung fremder Gerüst
Das bauseitige Gerüst kann von den Auftragnehmerr des wetterfesten Gehäuses für die Arbeiten mitgenutzt werden.

0.2.9 Vorhaltungen
Vorhaltungen für die Dauer der eigenen Arbeitszeit. Nähere Regelungen in der Leistungsbeschreibung.

0.2.10 Verwendung und Mitverwendung von wiederaufbereiteten (Recycling) Stoffen
Die Vorgaben des Leistungsverzeichnisses sind zu beachten.

0.2.11 Anforderungen an wiederaufbereitete (Recycling-) Stoffe etc.
Die Vorgaben des Leistungsverzeichnisses sind zu beachten.

0.2.12 Besondere Anforderungen an Art, Güte und Umweltverträglichkeit
Die Vorgaben des Leistungsverzeichnisses sind zu beachten.

0.2.13 Art und Umfang der vom Auftraggeber verlangten Eignungs- und Gütenachweise
Siehe Angaben im Leistungsverzeichnis

0.2.14 Unter welchen Bedingungen auf der Baustelle gewonnene Stoffe verwendet werden dürfen.
Ist nicht vorgesehen.

0.2.15 Art, Zusammensetzung und Menge der zu entsorgenden Böden, Stoffe etc.
Eigene Bauabfälle hat der Auftragnehmer entsprechend der gesetzlichen und öffentlich rechtlichen Vorgaben zu entsorgen.

0.2.16 Stoffe und Bauteile die vom AG beigestellt werden.
Es werden vom Auftragnehmer keine Stoffe beigestellt.

0.2.17 In welchem Umfang der Auftraggeber Leistungen des AG für Abladen, Lagern und Transport von Stoffen und Bauteilen übernimmt
Der Auftraggeber übernimmt keine derartigen Leistungen.

0.2.18 Leistungen für andere Unternehmen
Wenn erforderlich in der Leistungsbeschreibung beschrieben.

0.2.19 - 0.2.21
entfällt

0.2.22 Abrechnung nach bestimmten Zeichnungen oder Tabellen.
Die Verteilung der Abrechnungsunterlagen erfolgt elektronisch über den vom AG eingerichteten Planserver (Awaro).

*Hinweis: VERTRAGSBEDINGUNGEN*
VERTRAGSBEDINGUNGEN

RECHNUNGSSTELLUNG
Rechnungen sind mit prüfbarer Aufmaßberechnung und Aufmaßplänen, 1-fach in Papier, digital als pdf-Datei und die Aufmaßberechnung als GAEB-Datei (D11) über die Plattform AWARO dem Bauherrn und der Objektüberwachung zuzustellen. Die Projektsteuerung ist bei der digitalen Übermittlung in cc zu setzen.
Abschlagsrechnungen und Schlussrechnung sowie Aufmaße sind kumuliert aufzustellen.
Neu abzurechnende Mengen sind im Aufmaß kenntlich zu machen  das Aufmaß und die dem Aufmaß beizufügenden Aufmaßpläne sind vor Übermittlung mit der Objektüberwachung abzustimmen. Die Nummerierung und Reihenfolge der Positionen in der Rechnung und im Aufmaß sind gemäß Leistungsverzeichnis aufzustellen.
Abschlagsrechnungen sind nur zulässig bei signifikanter Leistungserbringung bzw. Erhöhung von mindestens 10 % ober alle 6 KW.
Nicht vom AN übernommene Korrekturen des AG werden mit 250 € in Abzug gebracht.

Die Nachträge  sind mit der Begründung ggfs. Planunterlage und Einheitspreiskalkulation zu jeder Position 1-fach in Papier, digital als pdf-Datei und als GAEB-Datei (D86) dem Bauherrn und der Objektüberwachung  über die Plattform AWARO zuzustellen.
Die Projektsteuerung ist bei der digitalen Übermittlung  in cc zu setzen.

Die Ausführungsfristen berücksichtigen Werktage von Montag bis einschließlich Samstag.
Als reguläre Arbeitszeit gelten die Zeiten von 7.00 bis 19.00 Uhr an Arbeitstagen (Montag-Samstag)
Für Arbeiten innerhalb dieses Zeitraum erfolgt keine zusätzliche Vergütung.

VERTEILUNG DER GEFAHR
Der Auftraggeber schließt eine Bauleistungsversicherung ab. Die Umlage beträgt 0,15 % der Bruttoabrechnungssumme.

AUSFÜHRUNGSUNTERLAGEN
Die für die Ausführung notwendigen Unterlagen werden dem Auftragnehmer über den Planserver zur Verfügung gestellt.

AUSFÜHRUNG
Die vom Auftragnehmer als Nachunternehmer beschäftigten Firmen fallen nicht unter die Koordinationspflicht des Auftraggebers.
Baubesprechungen finden regelmäßig, einmal wöchentlich statt. Die Teilnahme ist für den AN während seiner Ausführungszeit bzw. 3 KW vor Beginn der Ausführung verpflichtend.

Darüber hinaus ist folgendes vereinbart:
Während der gesamten Bauzeit ist ein Bautagebuch mit Tagesbericht zu führen. Dieser Bericht muss folgende
Mindestangaben erhalten:
- Wetterlage, Temperaturen, Niederschläge
- Anzahl der Mitarbeiter auf der Baustelle
- Einsatz von Geräten und Maschinen
- Ausgeführte Leistungen
- Terminbeurteilungen
- besondere Vorkommnisse
- besondere Anweisungen des Auftraggebers

Als Vertreter des Auftraggebers gilt die Objektüberwachung.
Die Objektüberwachung hat auf der Baustelle das Hausrecht.

Die Beschäftigung von Mitarbeitern ohne gesetzliche Meldung (Unfallversicherung, Sozialversicherung, Anmeldung zur Lohnsteuer etc.) ist bei der Ausführung verboten.
Kopien der Sozialversicherungs-Nachweise sind durch die Bauleiter der jeweiligen Firmen auf der Baustelle vorzuhalten.
Die Handwerkskammer behält sich stichprobenartige Überprüfungen vor.

Der Auftragnehmer stellt den Auftraggeber ausdrücklich von allen Schäden, die sich aus gesetzlicher Handlungsweise ergeben oder ergeben können, frei.

STUNDENLOHNARBEITEN
Stundenlohnnachweise werden von der Bauleitung und dem Auftraggeber im 14-tägigen Abstand unterzeichnet.

Vor Beginn der Arbeiten ist die Baustelle  mit der Objektüberwachung der Architekten zu begehen. Es erfolgt die Einweisung in die auszuführenden Arbeiten und die Baustelle. Auf besonders zu schützende Bauteile wird hingewiesen. An diesem Termin muss der Fachbauleiter des Auftragnehmers teilnehmen.
Es ist durch den Auftragnehmer sicher zu stellen, das jeder Arbeiter auf der Baustelle, auch wenn er der deutschen Sprache nicht mächtig ist, die Anweisungen versteht und umsetzen kann. Ebenso muss bei allen Arbeiten durchgehend ein Vorarbeiter anwesend sein, der der deutschen Sprache in Schrift und Wort uneingeschränkt mächtig ist.

Besonderheiten
Vom AN ist für die Dauer der auszuführenden Arbeiten ein deutschsprachiger Bauleiter oder Vorarbeiter täglich und dauerhaft auf der Baustelle vorzusehen. Der Bauleiter/ Vorarbeiter steht als ständiger Ansprechpartner für den Bauherrn und seiner Vertreter zur Verfügung.

Bedenken
Hat der Auftragnehmer Bedenken gemäß VOB Teil B § 4 Ziffer 4 oder wegen sonstiger Vorbedingungen und Begleitumstände, muss er die Objektüberwachung  oder Fachingenieure davon umgehend schriftlich in Kenntnis setzen. Bei Unterlassung dieser Pflicht trägt der Auftragnehmer die Haftung uneingeschränkt allein.

HINWEIS ZUR ÜBERMITTLUNG VON DOKUMENTEN UND SCHRIFTVERKEHR
Die Übermittlung aller Dokumente und jeglicher Schriftverkehr erfolgt ausschließlich über AWARO. Dokumente und Schriftverkehr, die nicht in AWARO eingestellt sind, gelten als nicht zugestellt, nicht existent.

*Hinweis: (1-3) PARKETTARBEITEN*
PARKETTARBEITEN

Für die Ausführung der Leistungen gilt die VOB/C, insbesondere DIN 18356 - Parkett - und Holzpflasterarbeiten.

1 Untergrund

Das Parkett ist in Foyer und Fluren auf Zementestrich als schwimmender Estrich, Heizestrich Bauart A, zu verlegen.
Der jeweilige Untergrund ist in den entsprechenden Leistungsposition beschrieben.

Die Bodenaufbauten sind für eine Verkehrslast von
5,0 KN/m2 ausgelegt.

Dies ist auch bei der Parkettverlegung zu berücksichtigen.

.2. Leistungsumfang

- Vorbereitung des Untergrundes
  Reinigen des Untergrundes aus Zementestrich von
  Verschmutzung aller Art
- Prüfung der Estrichfeuchte mit CM-Messgerät
- Boden nach Absprache mit der örtlichen
  Bauleitung vollflächig spachteln
- Grundieren des Untergrundes sofern beim gewählten
  Aufbausystem des AN erforderlich, Grundierung nach
  Wahl des AN
  Alle eingebauten Materialien müssen gesundheitlich
  unbedenklich sein.

3. Material

3.1 Foyer und Flure
Hochkantlamellenparkett Eiche nach DIN EN 14761
liefern und vollflächig verklebt verlegen

Holzart/Sortierung: Eiche
Verlegemuster: Parallelverband
Verlegeart: gerade
in Fluren längs zur Wand
im Foyer parallel zur Treppe
Dim.: ca. 23 x 8 x 160 mm

Brandschutzklassifizierung BK- Cfl-s1

Oberflächebearbeitung Parkett
Schleifen der Oberfläche in mehreren Arbeitsgängen bis zur Glätte, für den letzten Schliff ist Schleifpapier mit Korn <= 120 mm zu verwenden.

Oberflächenversiegelung
Aufbringen eines Zwei-Komponenten-Lacks auf Wasserbasis, lösemittelfrei,
Glanzgrad: matt

Eigenschaften:
- erfüllt die Anforderungen der Bewertung der
  Rutschhemmung R10  nach
  DIN 51130 in Kombination mit dem einzusetzenden
  Pflegemittel sowie nach Gefährdungsbeurteilung des AG
- Schnelle Aushärtung, nach 12 Stunden
  voll nutzbar
- extrem starke beanspruchte Bereiche
- Einfach und leicht in der Verarbeitung
- sehr geruchsarm
- Geringer VOC-Anteil < 5%

Unbedenklichkeit verwendeter Materialien:
Vor Arbeitsbeginn ist die gesundheitliche Unbedenklichkeit aller verwendeten Materialien für den Menschen schriftlich nachzuweisen.

Auf paßgenaues Anarbeiten und saubere Schnittführung wird Wert gelegt .
Aussparungen über 0,1 qm Einzelgröße werden gesondert vergütet.

Das fertige Hochkantlamellen-Industrieparkett ist nach Angabe der Bauleitung mit geeignetem Material so abzudecken, dass durch nachfolgende Gewerke keine Beschädigungen oder Kratzer an der Parkettoberfläche entstehen, einschl. der laufenden Unterhaltung und der späteren Beseitigung. Diese Maßnahme wird mit separater Position vergütet.

Alle Leistungen gelten einschließlich Lieferung und
Montage.

3.2 Treppenanlage im Foyer
Teil der LV-Leistung ist das Belegen einer Stahlbeton-Treppenanlage im Foyer mit dem o.g. Parkettmaterial.

Dabei ist ein Teil der Treppenanlage als Erschließungstreppe, ein weiterer Teil als Sitztreppe angelegt.

Die Sitztreppe ist als Überbauung der Stahlbetontreppe vorgesehen. Diese ist einschließlich Unterkonstruktion Teil des LVs.

Die Arbeiten an der Treppenanlage sind in einem separaten Titel erfasst

*Hinweis: (4-6) SOCKELLEISTEN PARKETTARBEITEN UND MUSTER*
4. Sockelleisten
Es sind an allen Wandflächen in Fluren mit Parkettbelag Sockelleisten aus Massivholz auszuführen und auf Wänden aus KS-Sichtmauerwerk, Sichtbeton oder Gipskarton kraftschlüssig und dicht anliegend zu befestigen.

Abmessung:
Höhe: ca. 60 mm, Breite: ca. 20 mm

Holzart: Kiefer - FSC zertifiziertes Holz
Oberfläche: Hochwertige 3-Fach Lackierung in Weiß RAL9016
Profil: Vierkant
Befestigung: Clipmontage
Deckabmessung:  ca. 20 x 60 x 2.400 mm

Innen- und Aussenecken passgenau auf Gehrung vor Ort geschnitten, Anschluss an Türzargen oder ähnlichen Bauteilen mit Schrägschnitt (nicht stumpf endend), die Schnittflächen sind mit oben beschriebenen Oberflächenaufbau vor Ort nachzubehandeln.
Dies ist in den EP einzurechnen.

Im Foyer und an der Treppenanlage sind Wandanschlüsse nur mit Presskorkstreifen vorgesehen. Auf Sockelleisten wird verzichtet.

5. Klimaverhältnisse
Das Holzfeuchte- Gleichgewicht ist auf die klimatischen Verhältnisse der späteren Nutzung anzupassen.  Das Holzpflaster darf nur bei Raumtemperaturen über 15° C und einer Luftfeuchte zwischen 50 und 60 %  verarbeitet werden. Entsprechende Protokolle sind vor jedem Arbeitsbeginn anzufertigen.

6.0 Muster
Belag und Fußleisten sind vor Ausführung zu bemustern, mind. 4,00 m² bzw. 1,00 m. Dies ist in gesonderter Position erfasst.
Erst nach schriftlicher Freigabe durch den AG
darf mit der Verlegung begonnen werden.

*Hinweis: (7) FABRIKATSANGABEN*
7.0 FABRIKATSANGABEN

Grundierung / Voranstrich
angebotenes Fabrikat:

.
'...................................................'
(vom Bieter eintragen)

Klebstoff
angebotenes Fabrikat:

'....................................................'

(vom Bieter eintragen)

Hochkantlamellenparkett Eiche
angebotenes Fabrikat:

'....................................................'
(vom Bieter eintragen)

Sockelleisten Clipbefestigung
angebotenes Fabrikat:

'....................................................'

(vom Bieter eintragen)

Grundlack, passend zur nachfolgenden Versiegelung
angebotenes Fabrikat:

'....................................................'
(vom Bieter eintragen)

Versiegelung  2-Komponenten-Polyurethanlack
angebotenes Fabrikat:

'....................................................'
(vom Bieter eintragen)

#### Obertitel 28.03 PARKETTARBEITEN HAUS 3

##### Titel 28.03.10 BAUSTELLENEINRICHTUNG

*Hinweis: VORBEMERKUNG ZUR BAUSTELLENEINRICHTUNG*
VORBEMERKUNG ZUR BAUSTELLENEINRICHTUNG

1. Hinweis
Für die Baustelleneinrichtung gelten die Ausführungen
in den ergänzenden Angaben zum Bauvorhaben
und der allgemeinen Vorbemerkungen und Vertragsbedingungen.

2. Vergütung der Baustelleneinrichtung
Alle für die Maßnahmen notwendigen Gegenstände der
Baustelleneinrichtung sind vom AN für die Durchführung
seiner Arbeit zu besorgen und bereitzustellen. Eine
entsprechende Leistungsbeschreibung mit eingesetzten
Baustelleneinrichtungsgegenständen, Maschinen, Kränen,
Hebezeugen sowie etwa anfallende Gebühren etc. ist vom
Bieter auf dem hierfür vorgesehen Blatt des Leistungsverzeichnisses aufzustellen, mit Preisen zu versehen
und als Teil des Angebotes mit anzugeben.

In der Position Baustelleneinrichtung sind entweder
die Kosten einzusetzen oder zu vermerken, dass die
Kosten in den Einheitspreisen der Leistungspositionen
einkalkuliert sind.

3. Strom und Wasser
Strom und Wasserversorgung sind in den Vertragsbedingungen dieser Unterlagen geregelt.

4. Genehmigungen
Alle erforderlichen Genehmigungs-, Sicherungsmaßnahmen,
Anträge und die zeichnerische Darstellung des Bestandes
sowie die dabei anfallenden Gebühren sind Bestandteil
der Baustelleneinrichtung.

Weitere evtl. notwendige Angaben können bei der
Bauleitung angefordert werden..

**28.03.10.01 Baustelleneinrichtung Parkettarbeiten**
Baustelleneinrichtung Parkettarbeiten
wie in den Vorbemerkungen beschrieben.
Menge: 1,000 St
DIN 276-93: 350
Leistungsbereich: 028

**28.03.10.02 Produktdokumentation**
Erstellen einer Produktdokumentation zur Übergabe an den Bauherrn nach Abschluss der Baumaßnahme.
Die Dokumentationsunterlagen müssen spätestens zur VOB-Abnahme vorliegen.

Die Unterlagen dienen zur Verwendung im Unterhalt und
müssen enthalten:

- Messprotokolle der CM-Messungen
- Produktdatenblätter
- Sicherheitsdatenblätter
- Angaben zu den eingesetzten Bodenbelägen mit
  Herstellernachweis,
  Oberflächenbehandlung (Parkettarten sowie
  Sockelleisten)
- Klebe- und Versiegelungsstoffe etc mit
  Bezugsadressen, Bestellnummern und zugehörigen
  Artikelnummern
- Nachweise zur Versiegelung (Hersteller, Artikelnr.
 Bewertung der Rutschhemmung etc.)
- Pflegeanleitungen für die versiegelten Oberflächen
- Statische Unterlagen zur Unterkonstruktion der Sitztreppe

Die Unterlagen sind in digitaler Form zu übermitteln

Die zuvor beschriebene Leistung ist als Pauschale anzubieten.
Menge: 1,000 psch.
DIN 276-93: 350
Leistungsbereich: 028

**28.03.10.03 Erstellen der erforderlichen Statik Unterkonstruktion Sitztreppe**
Erstellen der erforderlichen Statik, einschl. Berechnungen für die gesamte Unterkonstruktion der Sitztreppenanlage aus Titel 28.03,
gem. Planverfahren wie in den Vorbemerkungen
beschrieben.
Menge: 1,000 psch.
DIN 276-93: 350
Leistungsbereich: 028

##### Titel 28.03.20 VORBEREITENDE ARBEITEN

**28.03.20.01 Höhen an Belagsübergängen anspachteln**
Höhen an Belagsübergängen anspachteln.
Anpassen der Estrichhöhen im Bereich der Belagwechsel in Türdurchgängen.

in verschiedenen Einzelbreiten, von ca. 0,885 - 2,45 m
Menge: 107,000 m
DIN 276-93: 350
Leistungsbereich: 028

**28.03.20.02 Unterboden reinigen bes. Lstg**
Unterboden von Verschmutzungen
z.B. durch Bauschutt, Mörtel- und Farbreste
reinigen, die nicht durch Schleifen und Saugen zu entfernen sind,
einschl. Entsorgung des Abfalls
gem DIN 18356 Pkt. 4.2.3

Ausführung nur nach Erfordernis
und Abstimmung mit örtlicher Bauleitung.
Menge: 318,000 m2
DIN 276-93: 350
Leistungsbereich: 028

**28.03.20.03 Zementestrich anschleifen und absaugen**
Vorbereiten des Untergrundes durch Anschleifen des neuen Zementestrichs und gründliches Absaugen mit einem Industriestaubsauger.
Kehrgut sammeln, transportieren und fachgerecht entsorgen
Menge: 1060,000 m2
DIN 276-93: 350
Leistungsbereich: 028

**28.03.20.04 Restfeuchte mit CM-Gerät bes. Lstg**
Prüfung des Feuchtigkeitsgehaltes des Estrichs
mit der CM-Methode, inkl. genauen Protokollierens der Messstellen und Messergebnisse.

Die Messergebnisse sind der Bauleitung
vorzulegen.
Art des Estrichs:
Zementestrich als Heizestrich Bauart A

Ausführung nach Angabe der Bauleitung,

Abrechnung nur als besondere Leistung nach
VOB/C DIN 18356 Pkt. 4.2.19
als wiederholte Messungen nach Erfordernis
Menge: 3,000 St
DIN 276-93: 350
Leistungsbereich: 028

**28.03.20.05 Haftzugprüfung bes. Lstg**
Durchführung von Haftzugprüfungen zur Ermittlung der Haftzugfestigkeit von Estrichen gemäß den geltenden Normen und Richtlinien (z. B. DIN EN 13892-8 bzw. entsprechende nationale Regelwerke).

Festlegung und Abstimmung der Prüfpunkte mit der Bauleitung. Vorbereitung der Prüfstellen (inkl. Schleifen/Reinigen der Oberfläche) Aufkleben der Prüfstempel mit geeignetem Hochleistungsklebstoff
Durchführung der Haftzugprüfung mittels zugelassenem Prüfgerät durch qualifiziertes Fachpersonal
Dokumentation der gemessenen Abreißkräfte und Bruchbilder, Bewertung der Ergebnisse anhand der geforderten Mindestwerte, Erstellung eines Prüfprotokolls inklusive Fotodokumentation.

bes. Leistung gem. VOB/C Pkt. 4.2.33
Menge: 15,000 St
DIN 276-93: 350
Leistungsbereich: 028

**28.03.20.06 Abschneiden überstehender Wand-Randstreifen**
Abschneiden überstehender Wand-Randstreifen des Gewerkes Estricharbeiten inkl. Abtransport und Entsorgung.
Menge: 801,000 m
DIN 276-93: 350
Leistungsbereich: 028

**28.03.20.07 Fugen im Estrich mit Epoxidharz verharzen**
Spannungsrisse, Schwind- und Scheinfugen im
Untergrund mit Reaktionsharz kraftschlüssig schließend
und anschließend mit Quarzsand (Körnung 0,3 - 0,8 mm) abstreuen und nach dem Erhärten losen Sand absaugen und entsorgen.
Menge: 75,000 m
DIN 276-93: 350
Leistungsbereich: 028

**28.03.20.08 Fußbodenschutz mit PE-beschichtetem Abdeckpapier**
Liefern, auslegen und vorhalten von geeignetem PE-beschichteten Abdeckpapier, ca. 250-350 g/m² (Milchtütenpapier o.ä.)

Die Stöße sind mit Klebeband dauerhaft zu verkleben, dabei Klebeband nicht am Oberboden aufkleben. Wiederlösbare und höchste Qualität an Klebeband verwenden. Nach Aufforderung durch die örtl. Bauleitung die Abdeckungen entfernen und fachgerecht entsorgen einschl. aller Entsorgungskosten.
Ausführung nur auf besondere Anweisung durch die Bauleitung!

Die Flächen dürfen erst nach vollständiger Trocknung abgedeckt werden.
Menge: 1060,000 m2
DIN 276-93: 350
Leistungsbereich: 028

**28.03.20.09 zus. Fußbodenschutz mit Hartfaserplatten**
Liefern, auslegen und vorhalten zum Schutz der Parkettbeläge mit geeigneten Hartfaserplatten
d = 3-5 mm stark. Stöße sind mit Klebeband dauerhaft zu verkleben, dabei Klebeband nicht am Oberboden aufkleben. Wiederlösbare, höchste Qualität an Klebeband verwenden.

Die Flächen dürfen erst nach vollständiger Trocknung der Versiegelung abgedeckt werden.

Ausführung in Teilflächen in Abstimmung mit der örtlichen Bauleitung. Als zusätzliche Schutzmaßnahme auf den mit PE-beschichtetem Abdeckpapier abgedeckten Flächen.
Entfernung im Zug der Entfernung der restlichen Bodenabdeckung
Menge: 530,000 m2
DIN 276-93: 350
Leistungsbereich: 028

**28.03.20.10 Treppenstufen schützen,PE-Papier + Spanplatten 22 mm**
Treppenstufen, Tritt- und Setzstufen, mit PE-beschichtetem Abdeckpapier abdecken und zusätzlich mit gegen Verrutschen gesicherten / fixierten Spanplatten, d=22 mm bedecken und gegen Beschädigungen schützen. Währen der Dauer der Bauzeit vorhalten. Nach Beendigung der Arbeiten restlos aufnehmen und fachgerecht entsorgen.

Für Erschließungs- sowie Sitztreppe des Titels 28.03.40

Abrechnung nach Abwicklung der behandelten Fläche
Menge: 133,000 m2
DIN 276-93: 350
Leistungsbereich: 028

##### Titel 28.03.30 VERLEGEARBEITEN FOYER UND FLURE

**28.03.30.01 Untergrund vollflächig spachteln**
Untergrund mit selbstverlaufende Nivelliermasse bis
3 mm vollflächig spachteln.
Untergrund: Zementestrich
Menge: 1060,000 m2
DIN 276-93: 350
Leistungsbereich: 028

**28.03.30.02 Voranstrich / Grundierung**
Voranstrich / Grundierung des Untergrundes mit einem
lösemittelfreien, emissionsarmen Dispersionsvoranstrich
zur Aufnahme des nachstehend beschriebenen
Parkettbelags.
Menge: 1060,000 m2
DIN 276-93: 350
Leistungsbereich: 028

**28.03.30.03 HKL-Industrieparkett, Eiche, unbehandelt, 5,0 kN/m2**
Hochkantlamellen-Industrieparkett
wie in den Vorbemerkungen beschrieben, liefern und vollflächig verklebt verlegen.

Nutzlasten bis 5,0 kN/m2
Menge: 1060,000 m2
DIN 276-93: 350
Leistungsbereich: 028

**28.03.30.04 Passgenaue Anschnittarbeiten bes. Lstg**
Passgenaue Anschnittarbeiten,
Anschlüsse Parkett/ anderer Belag, Anbauten, Dehnfugen, etc., herstellen.

als besondere Leistung gem. VOB/C Pkt. 4.2.9

für beidseitiges Anarbeiten an Ganzglas-Windfang
Foyer EG
Menge: 18,000 m
DIN 276-93: 350
Leistungsbereich: 028

**28.03.30.05 Zulage für Anarbeiten an Aussparungen > 0,1 m2**
Zulage zum Parkett für das Anarbeiten
an Aussparungen über 0,1 m2 Einzelgröße.
Menge: 5,000 St
DIN 276-93: 350
Leistungsbereich: 028

**28.03.30.06 Zulage für nachträgliches Anarbeiten an Einbauteilen**
Zulage zu vorgenannten Positionen des Parketts für das nachträgliche Anarbeiten des Bodenbelags an Einbauteilen.
Menge: 5,000 m
DIN 276-93: 350
Leistungsbereich: 028

**28.03.30.07 Anarbeiten Glasgeländer Übergang im 1.OG**
Anarbeiten der Parkettflächen an die Metall-Unterkonstruktion eines bauseitigen Glasgeländers auf dem Übergang der Foyertreppe EG zu 1.OG
Menge: 10,000 m
DIN 276-93: 350
Leistungsbereich: 028

**28.03.30.08 Anarbeiten StB-Brüstungen an Treppenan-/austritt**
Anarbeiten der Parkettflächen an die in die Fläche einbindenden aufgehenden StB-Brüstungen von Treppenanlagen an Treppenan- und -austritt im Treppenauge

Breite der Brüstungen ca. 20 cm
Menge: 4,000 St
DIN 276-93: 350
Leistungsbereich: 028

**28.03.30.09 Trennschiene als Winkelprofil in V2A, einseitig**
Trennschiene als Winkelprofil in V4A
(Einzellängen ca. 1,00- 2,35 m)
liefern und mit Ankern auf Estrich
befestigen, für einseitigen Anschluss der Parkettflächen
Abmessung: 40/18 mm

Einbauort:
Übergänge Estrichflächen mit Beschichtung bzw. staubbindendem Anstrich oder technischen Einbauten
zu Parkett
Menge: 80,000 m
DIN 276-93: 350
Leistungsbereich: 028

**28.03.30.10 Sockelleiste weiß beschichtet**
Sockellleiste aus Massivholz, weiß beschichtet, Clipsystem, wie in den Vorbemerkungen beschrieben, liefern und verlegen.

Einbausituation:
gerade Wände
Menge: 348,000 m
DIN 276-93: 350
Leistungsbereich: 028

**28.03.30.11 Fugenversiegelung Sockelleiste / Boden Silikon**
Fugenversiegelung der Sockelleiste, Silikon,
Fuge zwischen Leiste und Oberboden.

Farbe: wie das Parkett, nach Bemusterung und Festlegung durch die Bauleitung des AG.
Menge: 348,000 m
DIN 276-93: 350
Leistungsbereich: 028

**28.03.30.12 Fugenversiegelung Sockelleiste / Wand, Acryl**
Fugenversiegelung der Sockelleiste, Acryl -Fuge zwischen Leiste und aufgehenden Wänden.
Farbton: weiß
Menge: 348,000 m
DIN 276-93: 350
Leistungsbereich: 028

**28.03.30.13 Wandanschluss Foyer**
Wandanschluss Parkettflächen Foyer, Ausführung ohne Sockelleiste

einschließlich Einlegen eines Presskorkstreifens zwischen Parkett und aufgehenden Wänden. Das passgenaue Anarbeiten ist in diese Pos. einzurechnen.
Menge: 331,000 m

**28.03.30.14 Anlegen von Dehnfugen inkl. Einbau von Preßkork**
Anlegen von Dehnfugen inkl. Einbau von Presskorkstreifen an Dehnungsfugen.
Material Presskorkstreifen, Abmessungen entsprechend der vor beschriebenen Parkett- und Verlegeart
Farbton passend zum Parkett.
Menge: 35,000 m
DIN 276-93: 350
Leistungsbereich: 028

**28.03.30.15 Zulage Dehnfuge aus gebackenen Korkstreifen**
Zulage zur Vorposition, für die Ausführung von Dehnfugen mit gebackenen Korkstreifen.
Menge: 10,000 m
DIN 276-93: 350
Leistungsbereich: 028

**28.03.30.16 Einbau von Preßkorkstreifen in Randbereichen**
Einbau von Preßkorkstreifen in Randbereichen
wie Festverglasungen, Türöffnungen in Parkettflächen etc.

Material: Presskorkstreifen, Abmessungen entsprechend der vor beschriebenen Parkett- und Verlegeart, Farbton passend zum Parkett.
Menge: 156,000 m
DIN 276-93: 350
Leistungsbereich: 028

**28.03.30.17 Deckleiste Eiche 24x3 mm**
Deckleiste (Flachprofil), 24 x 3 mm Eiche massiv,passend zum Parkettboden,
liefern und z.B. bei bodentiefen Fensterelementen
als Abdeckung der notwendigen Dehn- bzw. Randfuge montieren.
Menge: 42,000 m
DIN 276-93: 350
Leistungsbereich: 028

**28.03.30.18 Schleifen vor Versiegeln**
Schleifen der fertig verlegten Parkettoberflächen, vor Versiegeln, wie in den Vorbemerkungen beschrieben.
Menge: 1060,000 m2
DIN 276-93: 350
Leistungsbereich: 028

**28.03.30.19 Oberfläche Vorbehandlung mit Grundlack**
Vorbehandlung der Oberfläche mit wasserbasierten Grundlack
Menge: 1060,000 m2
DIN 276-93: 350
Leistungsbereich: 028

**28.03.30.20 Oberflächenbehandlung Versiegelung R10 2K-PU**
Oberflächenbehandlung und Versiegelung mit wasserbasiertem 2-Komponenten-Polyurethanlack,

Bewertung der Rutschhemmung R10 basierend auf der vorhandenen Gefährdungsbeurteilung des AG
Menge: 1060,000 m2
DIN 276-93: 350
Leistungsbereich: 028

**28.03.30.21 Erstpflege Parkettboden**
Erstpflege Parkettboden nach Anforderung durch die
Bauleitung des AG,
vor der Übergabe des Gebäudes an den
Bauherrn gemäß Herstellervorschriften
Menge: 1060,000 m2
DIN 276-93: 350
Leistungsbereich: 028

##### Titel 28.03.40 PARKETTARBEITEN TREPPENANLAGE FOYER

**28.03.40.01 UK Trittstufen OSB**
Unterkonstruktion für die nachfolgend beschriebene Belegung mit Parkett der Trittstufen
18 mm OSB-3 Platte, schwer entflammbar B-s1-d0

Erschließungstreppe
Treppensteigung 16,75 x 29 cm
Tiefe der Trittstufe ca. 29 cm
Fertige Breite der Treppe ca. 250 cm

liefern und vollflächig auf den Trittstufen der Stahlbeton-Ortbetontreppe mit PU-Konstruktionskleber oder elastischem SMP-/Parkettkleber  verkleben.

Unebeneheiten sind in der Kleberschicht auszugleichen
Menge: 20,000 m2
DIN 276-93: 350
Leistungsbereich: 028

**28.03.40.02 UK Setzstufen OSB**
Unterkonstruktion für die nachfolgend beschriebene Belegung mit Parkett der Setz stufen
18 mm OSB-3 Platte, schwer entflammbar B-s1-d0

Erschließungstreppe
Treppensteigung 16,75 x 29 cm
Höhe der Setzstufe ca. 16,75 cm
Fertige Breite der Treppe ca. 250 cm

liefern und vollflächig auf den Trittstufen der Stahlbeton-Ortbetontreppe verkleben.

Unebeneheiten sind in der Kleberschicht auszugleichen
Menge: 12,000 m2
DIN 276-93: 350
Leistungsbereich: 028

**28.03.40.03 UK Zwischenpodest innerhalb Treppenlauf OSB**
UK Zwischenpodest innerhalb Treppenlauf OSB, sonst wie unter Pos. 28.03.40.01 beschrieben
Menge: 4,000 m2

**28.03.40.04 Belag Trittstufen Foyer**
Belag der Trittstufen der Erschließungstreppe im Foyer
Hochkantlamelle-Industrieparkett wie unter Pos. 28.03.30.03 beschrieben,
verklebt auf vor beschriebener Unterkonstruktion aus OSB-Platten der Pos. 28.03.40.01

Treppensteigung 16,75 x 29 cm
Tiefe der Trittstufe ca. 29 cm
Fertige Breite der Treppe ca. 250 cm

Verlegerichtung parallel zur Treppenstufe
Menge: 20,000 m2
DIN 276-93: 350
Leistungsbereich: 028

**28.03.40.05 Belag Setzstufen Foyer**
Belag der Setzstufen der Erscließungstreppe im Foyer
Hochkantlamelle-Industrieparkett, wie unter Pos. 28.03.30.03 beschrieben,
verklebt auf vor beschriebener OSB-Platte der Pos. 28.03.40.02

Treppensteigung 16,75 x 29 cm
Höhe der Setzstufe ca. 16,75 cm
Fertige Breite der Treppe ca. 250 cm

Verlegerichtung parallel zur Treppenstufe
Menge: 12,000 m2
DIN 276-93: 350
Leistungsbereich: 028

**28.03.40.06 Belag Zwischenpodest innerhalb Treppenlauf**
Belag Zwischenpodest innerhalb Treppenlauf, sonst wie unter Pos. 28.03.40.04 beschrieben
Menge: 4,000 m2
DIN 276-93: 350
Leistungsbereich: 028

**28.03.40.07 Zulage Trittstufen Einfräsen VK**
Zulage Trittstufen, für das Einfräsen von zwei Rillen parallel zur Stufenvorderkante für die optische Erkennbarkeit der Stufenkanten

Fräsung je 8 x 4 mm (b x t)
mit Abstand 20 mm untereinander
sowie 20 mm zur Vorderkante der Stufe
Menge: 71,000 m
DIN 276-93: 350
Leistungsbereich: 028

**28.03.40.08 UK Sitztreppenanlage Trägerrost Metall je lfm Sitzstufe**
Unterkonstruktion für die Sitztreppenanlage im Foyer,

Metallkonstruktion als Trägerrost, bestehend aus nicht brennbaren Profilen
verschraubt auf der Stahlbeton-Ortbetontreppenanlage
Profilabmessungen nach konstruktiver Erfordernis

zu erzielende Steigung der Sitztreppenanlage
50 x 87 cm
Dabei nimmt die Treppensteigung jeder 3.Stufe der Erschließungstreppe auf. Die Tiefe der UK überbrückt 2 Stufenbreiten

Fertig Breite der Sitztreppenanlage ca.488 cm

Die anschließend aufzubringende OSB-Beplankung sowie Parkettbelegung auf der Treppenanlage samt ihren Stirnseiten muss flächenbündig mit der daneben liegenden Erschließungstreppe ausgeführt werden.

Unterkonstruktion auszulegen für eine Belastung
von 5,0 kN/m2

Die statische Dimensionierung ist Teil der Leistung des AN und als gesonderte Position in Titel 28.01 beschrieben.

Abrechnung nach laufenden Metern Sitztreppenstufe
Die Unterkonstruktion für die Beplankung der Stirnseiten zur Erschließungstreppe hin ist im EP zu berücksichtigen.
Menge: 27,000 m
DIN 276-93: 350
Leistungsbereich: 028

**28.03.40.09 OSB-Beplankung Sitzstufenfläche Sitztreppe**
OSB-Beplankung der Sitzstufenfläche der Sitztreppe
als Unterkonstrukion für das nachfolgend beschriebene Belegung mit Hochkantlamellen-Industrieparkett

18 mm OSB-3 Platte, schwer entflammbar B-s1-d0
schubfest verschraubt mit der Unterkonstruktion der Pos. 28.03.40.08

Die Tiefe überbrückt 3 Stufenbreiten. Auf der jeweils obersten vollflächige Verklebung der OSB-Platte mit der darunter liegenden Stahlbeton-Treppenstufe.

Vorderkante der UK ohne Überstand zur nachfolgend beschriebenen Setzstufe

Die Fläche auf Höhe des Zwischenpodestes der Erschließungstreppe ist Teil dieser Position
Menge: 46,000 m2
DIN 276-93: 350
Leistungsbereich: 028

**28.03.40.10 OSB-Beplankung Setzstufenfläche Sitztreppe**
OSB-Beplankung Sitzstufen Setzstufenfläche
als Unterkonstruktion für das nachfolgend beschriebene Belegung mit Hochkantlamellen-Industrieparkett

18 mm OSB-3 Platte, schwer entflammbar B-s1-d0
schubfest verschraubt mit der Unterkonstruktion der Pos. 28.03.40.08

Die Höhe überbrückt 3 Steigungen. Auf der jeweils untersten Setzsufe vollflächige Verklebung der OSB-Platte mit der darunter liegenden Stahlbeton-Treppenstufe.
Menge: 24,000 m2
DIN 276-93: 350
Leistungsbereich: 028

**28.03.40.11 OSB-Beplankung Sitztreppe Stirnseiten zu Erschließungstreppe**
OSB-Beplankung wie vor, jedoch an der Sitztreppe an den offenen Stirnseiten zur  Erschließungstreppe aufbringen
Einschließlich Anpassen an die Geometrie der Stufen der Erschließungstreppe

max. Breite ca. 58 cm
max. Höhe ca. 50 cm
Menge: 7,000 St
DIN 276-93: 350
Leistungsbereich: 028

**28.03.40.12 Belag Sitzstufen Sitztreppe**
Belag der Sitzstufen der Sitztreppe
Hochkantlamellen-Industrieparkett,
volflächig verklebt auf den OSB-Platten der Pos. 28.03.40.09 aufbringen

Vorderkante ohne Überstand zur nachfolgend beschriebenen Setzstufe

Verlegerichtung wie für Treppenanlage beschrieben

Die Fläche auf Höhe des Zwischenpodestes der Erschließungstreppe ist Teil dieser Position
Menge: 46,000 m2
DIN 276-93: 350
Leistungsbereich: 028

**28.03.40.13 Belag Setzstufen Sitztreppe**
Belag der Setzstufen der Sitztreppe,
Hochkantlamellen-Industrieparkett
volflächig verklebt auf den OSB-Platten der Pos. 28.03.40.10 aufbringen

Verlegerichtung wie für Treppenanlage beschrieben
Menge: 24,000 m2
DIN 276-93: 350
Leistungsbereich: 028

**28.03.40.14 Belag Sitztreppe Stirnseiten gegen Erschließungstreppe**
Belag aus JHockantlamellen-Parkett an der Sitztreppe an den Stirnseiten in Richtung der Stufen der Erschließungstreppe volflächig verklebt auf den OSB-Platten der Pos. 28.03.40.11 aufbringen

Einschließlich Anpassen an die Geometrie der Stufen der Erschließungstreppe

Verlegerichtung vertikal nach unten
Menge: 7,000 St
DIN 276-93: 350
Leistungsbereich: 028

**28.03.40.15 Aussparung Stiefelleuchte Stirnseite Sitzstufen**
Aussparung für bauseitige Stiefelleuchte
in Abstimmung mit der Elektroplanung in Unterkosntruktion sowie Parkettbelag herstellen

Größe ca.100 x 100 mm
In jeder Stirnseite der Sitzstufen
Menge: 7,000 St
DIN 276-93: 350
Leistungsbereich: 028

**28.03.40.16 Fugenabschluss Korkstreifen Treppenanlagen**
Fugenabschluss Korkstreifen,
Wandanschluss ohne Sockelleiste
Material Presskorkstreifen, Abmessungen entsprechend der vor beschriebenen Parkett- und Verlegeart
Farbton passend zum Parkett.

Einbau entlang der Tritt- sowie Setzstufen sowohl der Erschließungstreppe wie der Sitztreppe
Menge: 42,000 m
DIN 276-93: 350
Leistungsbereich: 028

**28.03.40.17 Anarbeiten Geländerdurchdringungen**
Anarbeiten der OSB- und Parkettflächen der Erschlließungstreppe, an bauseitige Geländerdurchdringungen an den Setztsufen

Größe der Geländerdurchdringungen
MSH-Profil 40x40x4, h=120 mm
Menge: 12,000 St
DIN 276-93: 350
Leistungsbereich: 028

**28.03.40.18 Schleifen vor Versiegeln Treppen**
Schleifen der fertig verlegten Parkettoberflächen, vor Versiegeln, wie in den Vorbemerkungen beschrieben.

für Freitreppe und Sitztreppe, jeweils an Tritt- und Setzstufen

Abrechnung nach Abwicklung der behandelten Fläche
Menge: 133,000 m2
DIN 276-93: 350
Leistungsbereich: 028

**28.03.40.19 Schleifen der Stirnseiten der Sitztreppe wie vor**
Menge: 7,000 St
DIN 276-93: 350
Leistungsbereich: 028

**28.03.40.20 Oberfläche Vorbehandlung mit Grundlack Treppen**
Vorbehandlung der Oberfläche mit wasserbasierten Grundlack

für Erschließungstreppe und Sitztreppe, jeweils an Tritt- und Setzstufen

Abrechnung nach Abwicklung der behandelten Fläche
Menge: 133,000 m2
DIN 276-93: 350
Leistungsbereich: 028

**28.03.40.21 Grundlack an Stirnseiten der Sitztreppe wie vor**
Menge: 7,000 St
DIN 276-93: 350
Leistungsbereich: 028

**28.03.40.22 Oberflächenbehandlung Versiegelung R10 2K-PU Treppen**
Oberflächenbehandlung und Versiegelung mit wasserbasiertem 2-Komponenten-Polyurethanlack,

Bewertung der Rutschhemmung R10 basierend auf der vorhandenen Gefährdungsbeurteilung des AG

für Erschließungstreppe und Sitztreppe, jeweils an Tritt- und Setzstufen

Abrechnung nach Abwicklung der behandelten Fläche
Menge: 133,000 m2
DIN 276-93: 350
Leistungsbereich: 028

**28.03.40.23 Versiegelung an Stirnseiten der Sitztreppe wie vor**
Menge: 7,000 St
DIN 276-93: 350
Leistungsbereich: 028

**28.03.40.24 Erstpflege Parkettboden Treppen**
Erstpflege Parkettboden nach Anforderung durch die
Bauleitung des AG,
vor der Übergabe des Gebäudes an den
Bauherrn gemäß Herstellervorschriften

für Erschließungstreppe und Sitztreppe, jeweils an Tritt- und Setzstufen

Abrechnung nach Abwicklung der behandelten Fläche
Menge: 133,000 m2
DIN 276-93: 350
Leistungsbereich: 028

**28.03.40.25 Erstpflege an den Stirnseiten der Sitztreppe ausführen**
Erstpflege an den Stirnseiten der Sitztreppe ausführen, sonst wie vor
Menge: 7,000 St
DIN 276-93: 350
Leistungsbereich: 028

##### Titel 28.03.50 PARKETTARBEITEN SONSTIGES

**28.03.50.01 Musterfläche Hochkantlamelle-Industrieparkett**
Anlegen einer Musterfläche aus zuvor beschriebenen Hochkantlamelle-Industrieparkett mit seitlichem Wandanschluss und Holzsockelleiste, mittiger Dehnfuge mit Preßkorkstreifen incl. Parkettversiegelung in fertiger Arbeit.
Kantenlänge ca. 2.00 m x 2,00 m
einschl. späterer Demontage und Schuttbeseitung.
Menge: 1,000 St
DIN 276-93: 350
Leistungsbereich: 028

**28.03.50.02 Reservematerial Boden übergeben**
Übergabe von Reservematerial des Hochkantlamelle-Industrieparketts an den Bauherrn.
Menge: 10,000 m2
DIN 276-93: 350
Leistungsbereich: 028

**28.03.50.03 Reservematerial Sockel übergeben**
Übergabe von Reservematerial der Sockelleisten an den Bauherrn.
Menge: 6,000 m
DIN 276-93: 350
Leistungsbereich: 028

##### Titel 28.03.60 ARBEITEN AUF STUNDENNACHWEIS

*Hinweis: VORBEMERKUNG STUNDENLOHNARBEITEN*
STUNDENLOHNARBEITEN

1. Für die Ausführung von Leistungen im Stundenlohn gelten die Technischen Bestimmungen der DIN 18 299 VOB/C Allgemeine Regelungen sowie alle darin enthaltenen bzw. darauf verwiesenen Richtlinien und Vorschriften.

2. Alle angegebenen Preise für Löhne, Materialien und Stoffe sind Festpreise und gelten bis zur Fertigstellung der vertraglichen Leistung.

3. Stundenlohnarbeiten dürfen grundsätzlich nur nach vorheriger Ankündigung durch den AN und erst nach Aufforderung / Beauftragung durch den Auftraggeber ausgeführt werden.
Unterbleibt bzw. fehlt die Anordnung bzw. Zustimmung des Auftraggebers so sind die Leistungen nach Einheitspreisen und Mengen abzurechnen. Evtl. nicht im Leistungsverzeichnis enthaltene bzw. vorgesehene Arbeiten begründen nicht die Abrechnung nach Stundenlohnpreisen. Vielmehr obliegt es dem Auftragnehmer für derartige Leistungen - vor Ausführung der Arbeiten - ein Nachtragsangebot auf Grundlage des Hauptangebotes vorzulegen.

Die Nachweispflicht für die angefallene Leistung obliegt dem Auftragnehmer. Dies bedeutet, dass der Auftragnehmer Grund und Aufwand von zusätzlichen, evtl. in Stundenlohn abzurechnenden Leistungen nachträglich nachzuweisen hat, soweit nicht eine Zustimmung des Auftraggebers schriftlich vorliegt.

4. Sämtliche angebotenen Preise sind frei Bau- bzw. Arbeitsstelle. D.h., dass über die angebotenen Stundenlohn- bzw. Material- und Gerätepreise hinaus keine weitere Vergütung für Fahrtkosten, Transportkosten, Hilfsstoffe sowie für Warte- und Pausezeiten erfolgt.

Es werden nur die auf der Baustelle geleisteten Arbeits- bzw. Einsatzstunden vergütet. Zeiten für An- und Abfahrt zur Baustelle werden nicht vergütet.

5. Der Auftragnehmer hat dafür Sorge zu tragen, dass zur Ausführung der angeordneten Tagelohnarbeiten das jeweils dafür geeignete Arbeitspersonal (Helfer bzw. Facharbeiter) eingesetzt wird. Dem Auftraggeber bleibt es vorbehalten, die entsprechenden Arbeitskräfte bzw. die Lohngruppe zu bestimmen.

Dies gilt auch für die spätere Anerkennung der entsprechende Lohngruppen im Rahmen der Tagelohnberichte. Die Gegenzeichnung der Regiezettel durch den Auftraggeber bzw. die Bauleitung kann nicht als Anerkennung der darin ggf. eingetragenen Lohngruppe gewertet werden.

Es bleibt der Rechnungsprüfung vorbehalten, eine für die jeweiligen Arbeiten zutreffende Lohngruppe einzusetzen, soweit der Einsatz eines höher qualifizierten Personals nicht vor Ausführung der jeweiligen Regieleistung ausdrücklich vom Auftraggeber bzw. der Bauleitung genehmigt wurde.

6. Für Bauleitungs- und Aufsichtspersonal erfolgt grundsätzlich keine Vergütung.

7. Der Aufwand der beauftragten Stundenlohnarbeiten ist durch entsprechende Tagelohnzettel täglich zu belegen und dem Auftraggeber oder dessen Bevollmächtigtem unverzüglich (spätestens innerhalb 1 Woche) zur Bestätigung vorzulegen. Nachträglich bzw. verspätet oder gar erst mit Rechnungsstellung vorgebrachte Stundenlohnarbeiten oder vorgelegte Tagelohnzettel werden nicht mehr anerkannt.
s. hierzu auch Vorbemerkungen
, werden innerhalb von 14 tagen unterzeichnet
Die Beweispflicht für die Rechtmäßigkeit und Höhe der entsprechenden Leistungen verbleibt vollständig beim Auftragnehmer.

8. Die Gegenzeichnung der rechtzeitig vorgelegten Tagelohnzettel durch den Auftraggeber oder dessen Bevollmächtigten gilt nicht als Anerkennung oder Zustimmung zur Abrechnung in Regie. Die Prüfung nach evtl. Abrechnung über Leistungspositionen wird ausdrücklich vorbehalten.

Verrechnungssatz für Löhne
Die Verrechnungssätze sind auf Anforderung des AG aufgegliedert anzubieten.

In ihnen sind enthalten:
- Lohn- und Gehaltskosten sowie Lohn- und Gehaltsnebenkosten
- Sozialkassenbeiträge
- Gemeinkostenanteile
- Wagnis und Gewinn

Zuschläge zu den Verrechnungsätzen für die vom AG angeordnete oder zu vertretende Nacht-, Sonn- u. Feiertags- oder sonstige tarifliche Mehrarbeit (Überstunden) werden in Höhe der tariflichen Vereinbarungen zusätzlich vergütet.

Dies gilt nicht, wenn der AN diese Mehraufwendungen aufgrund von ihm selbst verursachten Umständen (Terminverzug oder dgl.) zu vertreten hat. Sonstige Zuschläge wie Auslöse o. dgl. werden nicht vergütet.

Hinweis für die Bearbeitung des Angebotes

Soweit der Bieter keine Arbeitskräfte, die in den nachstehenden Positionen aufgeführt sind, beschäftigt, so hat er dies anzugeben und als Einheitspreis den der nächsthöheren Vergütungsgruppep, aus der er Arbeitskräfte beschäftigt einzusetzen.

**28.03.60.01 Meister Parkettarbeiten**
Meister für Parkettarbeiten,
einschl. aller Neben- und Geschäftskosten,
Auslösung, Akkordausgleich usw.
Menge: 10,000 h
DIN 276-93: 350
Leistungsbereich: 028

**28.03.60.02 Facharbeiter Parkettarbeiten**
Facharbeiter für Parkettarbeiten, sonst wie vor
Menge: 10,000 h
DIN 276-93: 350
Leistungsbereich: 028

**28.03.60.03 Helfer Parkettarbeiten**
Helfer für Parkettarbeiten sonst wie vor
Menge: 10,000 h
DIN 276-93: 350
Leistungsbereich: 028
